# Enjardinament vertical amb cultiu semihidropònic en geoproductes, per a exterior, sistema iPanel "VERDTICAL"

- Propietat de l'arxiu: CYPE INGENIEROS, S.A.
- Format: FIEBDC-3/2002
- Divisa: EUR
- Costos indirectes: 3.00 %
- IVA: 21.00 %

## F Façanes i particions

### FJ Enjardinaments verticals

#### FJE Subestructura suport i vegetació, per a exterior

**FJE040** m² Enjardinament vertical amb cultiu semihidropònic en geoproductes, per a exterior, sistema iPanel "VERDTICAL".
Enjardinament vertical amb cultiu semihidropònic en geoproductes, per a exterior, sistema iPanel "VERDTICAL", amb una superfície d'entre 10 i 50 m²; compost de: SUBESTRUCTURA SUPORT: entramat metàl·lic de perfils intermedis en forma d'omega, canals per a la resolució del perímetre, perfils auxiliars i canaló per a recollida d'aigües d'acer galvanitzat i elements d'unió entre perfils, fixats al suport de la base amb cargols, amb una modulació de 420 mm; MITJÀ DE CULTIU: mòdul preconreat iPanel "VERDTICAL", format per panell impermeabilitzant de poliestirè reciclat amb tractament ignífug, revestit amb dues capes de geotèxtil de 3 i 1,5 mm d'espessor, retenció d'aigua superior a 2,5 l/m² i 42 butxaques, de 500x1250 mm; amb platina d'acer galvanitzat, per al segellat dels junts horitzontals entre mòduls fixat a la subestructura suport amb cargols autoroscants d'acer zincat amb junt estanc; VEGETACIÓ: espècies de plantes per a exterior, seleccionades en funció del clima de la zona; amb una densitat de plantació de 42 u/m².
Criteri de valoració econòmica: El preu no inclou el manteniment i reposició parcial de la vegetació, la instal·lació de reg i evacuació ni el sistema centralitzat de control.
Inclou: Replanteig i marcat dels punts de fixació de l'entramat. Aplomat, anivellació i fixació de l'entramat. Col·locació i fixació dels perfils auxiliars. Resolució de punts singulars. Col·locació del geoproducte. Col·locació del substrat i de la vegetació a les butxaques del geoproducte.
Criteri d'amidament de projecte: Superfície mesurada segons documentació gràfica de Projecte, sense duplicar cantonades ni encontres, deduint els buits de superfície major de 5 m².
Criteri de mesura d'obra: Es mesurarà la superfície realment executada segons especificacions de Projecte, sense duplicar cantonades ni encontres, deduint els buits de superfície major de 5 m².

| Codi | Ut | Descripció | Rendiment | Preu | Import |
|---|---|---|---|---|---|
| mt14gdv010a | m² | Mòdul preconreat iPanel "VERDTICAL", format per panell impermeabilitzant de poliestirè reciclat amb tractament ignífug, revestit amb dues capes de geotèxtil de 3 i 1,5 mm d'espessor, retenció d'aigua superior a 2,5 l/m² i 42 butxaques, de 500x1250 mm; amb platina d'acer galvanitzat, per al segellat dels junts horitzontals entre mòduls per a la seva fixació a la subestructura suport composta de perfils intermedis en forma d'omega, canals per a la resolució del perímetre, perfils auxiliars i canaló per a recollida d'aigües d'acer galvanitzat i elements d'unió entre perfils; amb capacitat per a 42 plantes, per a una superfície enjardinada d'entre 10 i 50 m². (material) | 1.050 | 372.00 | 390.60 |
| mt48epv010b | U | Espècies de plantes per a exterior, seleccionades en funció del clima de la zona, subministrades en contenidor amb substrat per a cultiu hidropònic; per a sistemes d'enjardinament vertical "VERDTICAL". (material) | 42.000 | 0.96 | 40.32 |
| op00ato010 |  | Tornavís. | 1.000 | 0.00 | 0.00 |
| op00tal010 |  | Trepant. | 1.000 | 0.00 | 0.00 |
| mo011 | h | Oficial 1ª muntador. (mà d'obra) | 0.360 | 29.34 | 10.56 |
| mo080 | h | Ajudant muntador. (mà d'obra) | 0.360 | 25.28 | 9.10 |
| mo040 | h | Oficial 1ª jardiner. (mà d'obra) | 0.208 | 28.42 | 5.91 |
| mo086 | h | Ajudant jardiner. (mà d'obra) | 0.208 | 25.28 | 5.26 |
| % | % | Costos directes complementaris | 2 % | 461.75 | 9.24 |
|  |  | Costos directes |  |  | 470.99 |
